# Weeze, Gemeinde
Kostenanschlag (GAEB 90, DA82)
DV-Nummer: 1171
Währung: EUR
Auftraggeber: Gemeinde Weeze, Der Bürgermeister, Cyriakusplatz 13, 47652 W

## Zusätzlicher Text
Als Vertragsgrundlage gelten:
- Die VOB Teil B und C
- Die zusätzlichen Vertragsbedingungen
- Die Vorbemerkungen sowie das nachfolgende Leistungsverzeichnis
- Die einschlägigen DIN Vorschriften
- Die bauaufsichtlichen Bestimmungen
- Die Unfallverhütungsvorschriften
- Die Hersteller- Verarbeitungsvorschriften

Zusätzliche Vertragsbedingungen:
- Gewährleistung nach VOB 4 Jahre
- Sicherheitsleistung durch Bürgschaft eines Kreditinstitutes oder eines
Versicherers, Laufzeit 4 Jahre über 5 % der Auftragssumme

Vorbemerkungen:
- Der Bauherr schließt eine Bauwesenversicherung ab, an der sich der
Auftragnehmer anteilig in einer Höhe von 0,20% beteiligt.
- Der Bauherr behält sich vor, Einzelleistungen aus dem Auftrag
herauszunehmen und in Eigenleistung auszuführen.
- Der Auftragnehmer hat für die Reinhaltung der Baustelle zu sorgen.
Verpackungsmaterial und Abfälle sind sofort zu entsorgen.

Vergabe:
- Falls dieses LV in Lose aufgeteilt sein sollte, so behält sich der
Bauherr vor, diese einzeln zu vergeben oder einzelne Lose nicht
auszuführen.

Rechnungen und Zahlungen:
- Die Rechnungen ist prüffähig mit dem entsprechenden Aufmaß der
Bauleitung zur Prüfung vorzulegen. A-Konto-Zahlungen sind mit
Positionsnennung und prüffähigem Aufmaß abzugeben. Pauschalsummen können
nicht freigegeben werden.
- Rechnungseingang ist der Tag, an dem eine prüffähige Rechnung mit
Aufmaß im Büro der Bauleitung vorliegt.
- Schlussrechnungen ist ein prüffähiges Gesamtaufmaß mit
Positionsnennung beizufügen. Belege und Stundenzettel sind
unaufgefordert beizulegen. Eventuell benötigte Zeichnungen als Grundlage
für das Aufmaß können bei der Bauleitung angefordert werden.
- Es wird grundsätzlich nach örtlichem Aufmaß abgerechnet. Für Arbeiten
deren Umfang später nicht nachzuvollziehen ist, sind rechtzeitig
zusammen mit der Bauleitung Aufmaße zu erstellen. Kommt der
Auftragnehmer dieser Anforderung nicht nach, so wird nach gültigen
Plänen abgerechnet.
- Notwendige, aber nicht im Leistungsverzeichnis aufgeführte Arbeiten
sind vor Ausführung unter Angabe der entstehenden Kosten (Einheitspreis
und Umfang) der Bauleitung anzuzeigen und erst nach schriftlicher
Beauftragung auszuführen.
- Zahlungsfristen, wenn im Auftragsschreiben nicht anders vereinbart,
entsprechend VOB.
- Sollten Skontofristen vereinbart werden, so gilt als Tag der Zahlung
der Tag, an dem die Überweisung seitens des Bauherrn an die Bank
beauftragt wurde.
- A-Konto-Zahlungen werden in Höhe von 90% der erbrachten Leistung
freigegeben.
- Der Bauherr ist berechtigt, Kosten die durch die nicht vertragsgemäße
Auftragsabwicklung entstanden sind bei der Schlussrechnung der jeweils
verantwortlichen Firmen in Abzug zu bringen.

1. Allgemeines
Der Unternehmer hat die Möglichkeit, sich vor Abgabe des Angebotes über
die örtliche Situation, sowie Art, Umfang und Schwierigkeitsgrad der
anzubietenen Leistungen durch Einsichtnahme in die bereit gestellten
Planungsunterlagen umfassend zu informieren. Der Unternehmer bescheinigt
durch die Abgabe des Angebotes, dass er ausreichend informiert ist und
somit keine Unklarheiten bezüglich der Baumaßnahme und Abwicklung der
Arbeiten bestehen.
Nachforderungen auf Grund mangelnder Information werden nicht anerkannt.
Nachfolgende Unterlagen sind vollinhaltlich Bestandteil der
Leistungsbeschreibung:
- Grundriss
- Sparrenplan
- Schnitt
- Ansichten

Markenbezeichnungen
Die in der Leistungsbeschreibung enthaltenen Marken- und
Firmenbezeichnungen gelten als Qualitätsbeispiele und sind somit
Bestandteil des Angebotes. Alternativvorschläge sind zulässig, jedoch
besonders auszuführen. Der Nachweis der Gleichwertigkeit obliegt dem
Bieter.

Sondervorschläge
Sondervorschläge oder Abweichungen von den vorgegebenen Lösungen sind
zugelassen, wenn die Aufgabenstellung ohne Maßänderung der wesentlichen
Bauteile gleichwertig wie beschrieben erfüllt wird und die angebenen
Qualitätsmerkmale erreicht werden. Der Bieter muss seine, von der
Ausschreibung abweichende Lösung detailliert beschreiben und so
anbieten, dass die geplante technische Ausführung und die Preise
eindeutig verwertbar sind.
Veränderte Ausführungsfristen können nicht zugelassen werden. Außerdem
sind technische Maß- und Konstruktionsblätter bzw. notwendig werdende
Berechnungen beizulegen.

Nebenangebote, Änderungsvorschläge, Ergänzungen, Hinweise,
Klarstellungen oder Erläuterungen zum Leistungsverzeichnis sind auf
einer besonderen Anlage zu machen und als solche deutlich zu
kennzeichnen (siehe VOB/A, § 21).

Ausführungsunterlagen
Nach Auftragserteilung werden dem AN vom AG die zur Ausführung
notwendigen Unterlagen in 2-facher Ausführung kostenlos zur Verfügung
gestellt. Weitere Ausfertigungen gehen zu Lasten des Auftragnehmers. Die
Unterlagen sind vor der Verwendung vom AN auf Übereinstimmung und
Richtigkeit zu prüfen.

Etwaige Unstimmigkeiten, Abweichungen zwischen Unterlagen des
Fachingenieurs und den Unterlagen des AG und ähnliches sind sofort der
Bauleitung anzuzeigen.

2. Baubeschreibung
Lage der Baustelle
Vittinghoff-Schell-Park 2, 47652 Weeze

Verkehrsbeschränkungen und Zufahrt
Die Erschließung der Baustelle erfolgt über die öffentliche
Verkehrsfläche, die vorh. Zufahrt vom Bürgerhaus und über die vorh.
Grünfläche vom Jugendheim.
Erforderliche Schutzmaßnahmen sind in die Baustelleneinrichtung
einzukalkulieren.

Art der baulichen Anlage
Bei der Maßnahme handelt es sich um die Erweiterung des Jugendheimes
"Weezer Wellenbrecher"

Baubeschreibung Erweiterung Jugendheim:
Weitere Informationen wie Gebäudeform, Abmessungen etc. können den
beiliegenden Plänen entnommen werden.
Gründung: Streifenfundamente, mit frostfreier Gründung
Sohlplatte: Stahlbeton, wasserundurchlässig, nicht tragend
Außenwände: Kalksandsteinmauerwerk mit Verblendstein
Innenwände: Kalksandsteinmauerwerk
Decken: Betondecken
Dach: Dachstuhl aus Nadelholz
Fenster: Kunststoff

Anschlussmöglichkeiten an Ver- und Entsorgungsleitungen
Die Stromentnahme erfolgt auf dem Grundstück über einen bauseits
vorhandenen Stromzähler. Die Verbrauchskosten hierfür sind
einzukalkulieren.

Zubenutzende Flächen
Platz für die Baustelleneinrichtung ist auf dem Grundstück vorhanden und
wird dem AN von der Bauleitung zugewiesen.

3. Angaben zur Ausführung
Schutzgerüste und Absperrungen
Die Auflagen der Berufsgenossenschaften sind einzuhalten und in vollem
Umfang einzukalkulieren. Alle anfallenden Leistungen für Heranschaffen,
Vorhalten, Auf- und Abbauen von Schutzgerüsten, Schutzabsperrungen und
-Aufdeckungen usw. sowie das Vorhalten, Unterhalten und Ergänzen dieser
Schutzmaßnahmen sind vom AN zu erbringen. Die Kosten hierfür werden
nicht gesondert vergütet und sind in die Einheitpreise einzukalkulieren.

Arbeitsgerüste
Außerhalb des Gebäudes ist ein Schutzgerüst bauseits vorhanden.
Gerüste innerhalb des Gebäudes, deren Arbeitsbühnen höher als 2,00m über
Gelände oder Fußboden liegen sind mit einzukalkulieren.

## Zusätzlicher Text
Kunststofffenster - und Fenstertürelemente einschl. Isolierverglasung

Es werden zur Herstellung der Kunststoff - Fenster und Türelemente nur
deutsche Systemprofile mit RAL Gütezeichen und gemäß den Richtlinien der
RAL -Gütegemeinschaft stahlverstärkte Elemente angeboten.
Die Kunststoff- Fenster und Türelemente sind aus Systemprofilen mit
Mitteldichtungssystem mit 2 Dichtungsebenen, flächenversetzt, sowie
verzinkter Stahlverstärkung herzustellen. Beschläge verdeckt liegend,
umlaufend mit Eingriffbedienung Zentralverschluss als Schutzbeschlag mit
pilzförmigen Schließzapfen, Widerstandsklasse 1, an allen Ecken und am
Handhebel (z.B. von Fa. Siegenia)

Alle Ecken des Fensters sind über Bauteile mit erhöhter Sicherheit
(S-ES) auszuführen. Die Handhebelbefestigung wird durch einen
Anbohrschutz abgedeckt.

Fabrikat: Veka _______________________
 (falls abweichend vom Bieter anzugeben)

Typ: SOFTLINE AD _______________________
(falls abweichend vom Bieter anzugeben)

Farbe: siehe Beschreibung in den Positionen!

Es muss ein Uw von < 0,87 W/m²K erreicht werden. Der Nachweis ist dem
Angebot unaufgefordert beizulegen. Für die Isolierverglasung
(g-Wert: 0,53) ist eine warme Kante einzukalkulieren!

Die Fensterelemente sollen so montiert werden, wie in den Zeichnungen
dargestellt. Erforderliches Befestigungsmaterial ist einzukalkulieren.

Alle Fensterelemente sind mit Rolladenführungsleisten anzubieten, wenn
in den Einzelpositionen nicht anders beschrieben!

Die Befestigung des Glases und der Füllungen erfolgt über raumseitig
angebrachte Glasleisten einschließlich der erforderlichen Abdichtungen.
Die Ausführung der Verglasung ist laut Tabelle "Beanspruchungsgruppen
zur Verglasung von Fenstern" sowie nach DIN auszuführen. Die Glasdicke
ist unter Berücksichtigung der Windlast für die jeweilige Position
festzulegen.

Abdichtung der Fensterelemente
Äußere Abdichtung: Versiegelung (bauseits)

Vorbereitung:
Die Haftflächen müssen weitestgehend trocken, frei von Öl, Fett, Staub
und sonstigen anti-adhäsiven Bestandteilen sein. Die Fensterlaibungen
sind bauseits mit Zementputz berappt. Es wird ein Voranstrich mit
illbruck Butyl- & Bitumenprimer empfohlen.

Mittlere Abdichtung:
Der seitliche Zwischenraum zwischen Fensterelement und Styrodurstreifen
ist auszuschäumen. Es ist ein PU  Schaum gemäß DIN 4102 der
Baustoffklasse B2 einzukalkulieren.
Wärmeleitfähigkeit: 0,03 W/(mK) in Anlehnung an DIN 52 612
Fugenschalldämmung: bis 58dB in Anlehnung an DIN 52 210 (DIN EN ISO 140

Innere Abdichtung:
Überputzbares und wasserdampfdichtes Dichtungsband (nach DIN 4108-3: Sd
 Wert > 1.500m) mit einer Breite von 100 mm liefern und fachgerecht am
Fensterrahmen und Mauerwerk im Bereich der Fensterlaibung einbauen. z.B.
Fenster Butylband z.B. von Fa. Illbruck
Es sind die Verarbeitungsrichtlinien der Hersteller zu beachten.
Hinweis:
Grundsätzlich ist das Fenster-Butylband spannungsfrei einzubauen. Bei
Fensteranschlussfugen ist das Band entsprechend der DIN 4108 Teil 7
schlaufenförmig anzubringen. Aufgrund der wechselnden Gegebenheiten kann
das Fenster-Butylband bei der Abdichtung im Überkopfbereich nur mit
zusätzlicher Befestigung empfohlen werden.
Diese Leistung ist in die Einheitspreise einzukalkulieren.

## Zusätzlicher Text
Rollladenpanzer und Rollladenkasten

Die Rollladenanlagen sind ein- oder mehrteilig passend zu dem jeweiligen
Fenster- oder Fenstertürelement sowie nach Rücksprache und nach DIN
funktionsfähig inkl. aller Zubehörteile und Rollladenverkleidungskästen
entsprechend der zur Zeit gültigen Wärmeschutzverordnung, komplett zu
liefern und zu montieren.
Kunststoffrollladen aus Hart-PVC, kälte- und wärmebeständig,
Markenfabrikat, Profil Deckbreite 56 mm mit Aluminiumwinkelschlussleiste
E6/EV 1, Stärke 14,5 mm, Farbe grau (nach Wahl des Bauherrn), verzinkter
Stahlwelle, Spezialaufhängerprofil mit Gurtstrippen, Lager - Kugellager.
Rollladenverkleidungskästen, überputzbar.
Es muss ein U-Wert für den Rolladenkasten von 0,45W/m²K erreicht werden.
Im Angebot sind folgende Rolladenkästen angeboten:

_____________________________
(vom Bieter auszufüllen)

## Kunststofffenster
Datum: 22.09.17

### Titel 01 Fenster

*Hinweis*
Die Rollläden und Rollladenkästen werden in Titel 2
gesondert ausgeschrieben. Es sind, bei allen Fenstern
mit der Positionsangabe "mit Rollladen", die
Rollladenführungsschienen in verlängerter Form
zur Befestigung von Sturzblenden mit einzukalkulieren.

**01.1 Fensterelement lt. Zeichnung b/h: 2,10m/2,55m**
Fensterelement mit Rollandenführung
Blendrahmenaußenmaß: b/h = 2,10m/2,55m
2-flügelig mit Drehkippbeschlag und 2 festverglasten
Oberlichtern sowie 2 Füllungen d> 44mm im
Brüstungsbereich. Fensterflügel mit Isolierverglasung
aus 4 Stück Einzelscheiben.
Es muss ein U-Wert für das gesamte Fenster von
0,87W/m²K erreicht werden.
Profilfarbe: innen: weiß (RAL-Ton nach Angabe)
 außen: weiß (RAL-Ton nach Angabe)
Komplett laut Zeichnung (Aufteilung beachten) und
Vorbemerkungen, liefern und einbauen.
Menge: 3,000 Stk; EP: 0,00; GB: 0,00

**01.2 Fensterelement lt. Zeichnung b/h: 3,10m/2,55m**
Fensterelement mit Rollandenführung
Blendrahmenaußenmaß: b/h = 3,10m/2,55m
3-flügelig mit Drehkippbeschlag und 3 festverglasten
Oberlichtern. Fensterflügel mit Isolierverglasung aus 6
Stück Einzelscheiben, VS- Glas innen und außen.
Es muss ein U-Wert für das gesamte Fenster von
0,87W/m²K erreicht werden.
Profilfarbe: innen: weiß (RAL-Ton nach Angabe)
 außen: weiß (RAL-Ton nach Angabe)
Es ist keine Repanol  Bahn anzubieten, die Abklebung
erfolgt durch den Dachdecker.
Es ist eine kraftschlüssige Aufdopplung, ca. 15 cm hoch
von UK Blendrahmen bis OK Bodenplatte zu liefern und
einzubauen.
Komplett laut Zeichnung (Aufteilung beachten) und
Vorbemerkungen, liefern und einbauen.
Menge: 1,000 Stk; EP: 0,00; GB: 0,00

**01.3 Fensterelement lt. Zeichnung b/h: 3,10m/2,55m**
Fensterelement mit Rollandenführung
Blendrahmenaußenmaß: b/h = 3,10m/2,55m
3-flügelig mit Drehkippbeschlag, zwei nach außen
öffneden Flügeln mit Panikhebel und 3 festverglasten
Oberlichtern. Fensterflügel mit Isolierverglasung aus 6
Stück Einzelscheiben, VS- Glas innen und außen.
Es muss ein U-Wert für das gesamte Fenster von
0,87W/m²K erreicht werden.
Profilfarbe: innen: weiß (RAL-Ton nach Angabe)
 außen: weiß (RAL-Ton nach Angabe)
Es ist keine Repanol  Bahn anzubieten, die Abklebung
erfolgt durch den Dachdecker.
Es ist eine kraftschlüssige Aufdopplung, ca. 15 cm hoch
von UK Blendrahmen bis OK Bodenplatte zu liefern und
einzubauen.
Komplett laut Zeichnung (Aufteilung beachten) und
Vorbemerkungen, liefern und einbauen.
Menge: 1,000 Stk; EP: 0,00; GB: 0,00

**01.4 Festverglastes Fensterelement lt. Zeichnung b/h: 1,32m/2,75m**
Fensterelement ohneRollandenführung
Blendrahmenaußenmaß: b/h = 1,32m/2,75m
Festverglastes Fensterelement  mit festverglastem
Oberlicht mit Isolierverglasung aus 2 Stück
Einzelscheiben.
Es muss ein U-Wert für das gesamte Fenster von
0,87W/m²K erreicht werden.
Profilfarbe: innen: weiß (RAL-Ton nach Angabe)
 außen: weiß (RAL-Ton nach Angabe)
Anschluss 1-seitig an Verblendmauerwerk
1- Seitig an Stahlstütze
Oben an Stahlbetondecke und unten an
Stahlbetonbodenplatte mittels zusätzlicher Aufdopplung.
Es ist keine Repanol  Bahn anzubieten, die Abklebung
erfolgt durch den Dachdecker.
Es ist eine kraftschlüssige Aufdopplung, ca. 15 cm hoch
von UK Blendrahmen bis OK Bodenplatte zu liefern und
einzubauen.
Komplett laut Zeichnung (Aufteilung beachten) und
Vorbemerkungen, liefern und einbauen.
Menge: 1,000 Stk; EP: 0,00; GB: 0,00

**01.5 Nebeneingangstüre mit Oberlicht**
Fensterelement B/H 1,32m/2,75m bestehend aus 1
Drehtürelement und 1 Oberlicht festverglast
Isolierverglasung

1-flügelige Außentüranlage nach außen öffnend.
Bestehend aus 1 Drehflügel als Rahmentüre mit
Verglasung Innen und Außen VSG.
Der Türflügel ist mit Doppelfalz und umlaufenden
Dichtungen auszuführen. Es ist eine ALU - Bodenschiene
und eine zusätzliche Aufdoppelung bis zur OK
Bodenplatte einzubauen. An der Bandseite sind mind. 3
Stück 3-teilige Bänder vorzusehen. An der Anschlagseite
ist ein Bolzenriegelschloss mit 3-facher
Rundbolzenarretierung vorzusehen mit Bau-Profilzylinder
mit 3 Schlüsseln. Auf dem Standflügel ist innenseitig
ein Panikriegel einzubauen. Auf den Bandseiten ist ein
Fingerklemmschutz (z.B. Gummilippen im Blendrahmen und
Türflügelrahmen) einzubauen. Außenseitig 1 Griffstange
d= ca 35mm Nylon L=2000 mm, Innenseitig Gehflügel 1
Griffstange wie vor, jedoch L=330 mm, mit
korrosionsgeschützter Stahleinlage. Verschraubung von
Flügelinnenseite aus Kunststoff - Rundgriffgarnitur mit
Roseten Pz gelocht, Farbe weiß (HEWI oder
gleichwertig).
Profilfarbe Blendrahmen weiß, Türflügelfarbe weiß.

Befestigung:
1-seitig hinter Verblendmauerwerk
1-seitig an bauseitiger Stahlstütze 120/120/5mm
Oben an Stahlbetondecke, unten an Stahlbetonbodenplatte
mittels zusätzlicher Aufdopplung.
Es ist keine Repanol  Bahn anzubieten, die Abklebung
erfolgt durch den Dachdecker.
Es ist eine kraftschlüssige Aufdopplung, ca. 15 cm hoch
von UK Blendrahmen bis OK Bodenplatte zu liefern und
einzubauen.

Komplett laut Zeichnung (Aufteilung beachten!)
liefern und einbauen.
Menge: 1,000 Stk; EP: 0,00; GB: 0,00

**01.6 Eckblende 0,30m/0,30m, Länge: 2,75m liefern und einbauen**
Alu- Blende, Schenkelmaße 0,30 m/0,30 m, Länge ca.
2,75m, liefern und an den Fensterelementen montieren.
Oberfläche der Blende wie Fenster, Farbe: weiß (RAL-Ton
nach Angabe).
In fertiger Arbeit.
Menge: 1,000 Stk; EP: 0,00; GB: 0,00

### Titel 02 Rollläden

**02.1 Rollladen und Rollladenkasten zu Fenster der Pos. 1.1**
Rollladen und Rollladenkasten zu Fenster der Pos. 1.1
in den Abmessungen 2,01m/2,51m, laut Vorbemerkung
komplett liefern und einbauen.
Menge: 3,000 Stk; EP: 0,00; GB: 0,00

**02.2 2- teiligen Rollladen und Rollladenkasten zu Fenster der Pos. 1.2 und 1.3**
2- teiligen Rollladen und Rollladenkasten zu Fenster
der Pos. 1.2 und 1.3 in den Abmessungen 3,01m/2,51m,
laut Vorbemerkung komplett liefern und einbauen.
Menge: 2,000 Stk; EP: 0,00; GB: 0,00

**02.3 Rohrmotoren liefern und einbauen**
Rohrmotoren für alle zuvor genannten Rollladen liefern
und einbauen. Der Elektroanschluss erfolgt bauseits. In
fertiger Arbeit.
Angebotenes Fabrikat:

_____________________________
(vom Bieter einzutragen)
Menge: 7,000 Stk; EP: 0,00; GB: 0,00

### Titel 03 Abbrucharbeiten

**03.1 Ausbau und Entsorgung vorh. Nebeneingangstüranlage lt. Zeichnung**
Ausbau und Entsorgung der vorhandenen
Nebeneinganstüranlage ohne Rollladen bestehend aus 2
Kopplungselementen:
1 Stück Seitenteil Blendrahmenaußenmaß
2,20/2,80 m bestehend aus:
2 Oberlichtern festverglast Isolierverglasung
2 Fensterteilen festverglast Isolierverglasung.
Innen und Außen VSG
2 Füllungen Brüstungsbereich 44mm dick

1 Stück Fensterelement mit 1-flügeligem
Drehtürelement Blendrahmenaußenmaß
3,20/2,80m, Türflügel ca. 0,95/2,18m
bestehend aus:
3 Oberlichtern festverglast Isolierverglasung
2 Fensterteilen festverglast Isolierverglasung.
Innen und Außen VSG
2 Füllungen Brüstungsbereich 44mm dick
1- flügelige Außentüranlage nach aussen öffnend.
Bestehend aus 1 Drehflügel als Rahmentüre mit
Verglasung Innen und Außen VSG

Die Entsorgungskosten sind mit einzukalkulieren und
werden nicht gesondert vergütet.
Die Entsorgungsnachweise sind unmittelbar der
Bauleitung vorzulegen.

demontieren und entsorgen
Menge: 1,000 Stk; EP: 0,00; GB: 0,00

### Titel 04 Stundenlohnarbeiten

**04.1 Stundenlohn eines Facharbeiters**
*** Bedarfsposition ohne GB
Facharbeiterstunden für die nicht im LV enthaltene
Arbeit
Menge: 1,000 h; EP: 0,00; GB: 0,00

**04.2 Stundenlohn eines Helfers**
*** Bedarfsposition ohne GB
Helferstunden für die nicht im LV enthaltene Arbeit
Menge: 1,000 h; EP: 0,00; GB: 0,00

USt %: 19,00
